# Urinol com alimentação vista e escoamento sifonado, série Prestowash Inox, modelo Tubo 88943 "PRESTO EQUIP", equipado com torneira de passagem recta mural para urinol

- Propriedade do ficheiro: CYPE INGENIEROS, S.A.
- Formato: FIEBDC-3/2002
- Moeda: EUR
- Custos indirectos: 3.00 %
- IVA: 23.00 %

## S Equipamentos fixos e sinalização

### SA Aparelhos sanitários

#### SAU Urinóis

**SAU005** Ud Urinol com alimentação vista e escoamento sifonado, série Prestowash Inox, modelo Tubo 88943 "PRESTO EQUIP", equipado com torneira de passagem recta mural para urinol.
Fornecimento e instalação de urinol de aço inoxidável AISI 304, com alimentação vista e escoamento sifonado, série Prestowash Inox, modelo Tubo 88943 "PRESTO EQUIP", acabamento acetinado, de 355x316x521 mm, equipado com torneira de passagem recta mural para urinol, com tempo de fluxo de 5 segundos, caudal de 9 l/min, para colocação em superfície. Inclusive ligação à rede de água fria e à rede de drenagem existentes, fixação do aparelho e vedação com silicone. Totalmente instalado, ligado, testado e em funcionamento.
Inclui: Implantação e traçado no paramento suporte da situação do aparelho. Colocação dos elementos de fixação fornecidos pelo fabricante. Nivelação, aprume e colocação do aparelho. Ligação à rede de drenagem. Montagem da torneira. Ligação à rede de água fria. Montagem de acessórios e complementos. Vedação de juntas.
Critério de medição de projecto: Número de unidades previstas, segundo documentação gráfica de Projecto.
Critério de medição de obra: Medir-se-á o número de unidades realmente colocadas segundo especificações de Projecto.

| Código | Un | Descrição | Rendimento | Preço | Importância |
|---|---|---|---|---|---|
| mt30uxp010kb | Ud | Urinol de aço inoxidável AISI 304, com alimentação vista e escoamento sifonado, série Prestowash Inox, modelo Tubo 88943 "PRESTO EQUIP", acabamento acetinado, de 355x316x521 mm. (material) | 1.000 | 409.40 | 409.40 |
| mt31gmp300aee | Ud | Torneira de passagem recta mural para urinol, com tempo de fluxo de 5 segundos, caudal de 9 l/min, para colocação em superfície; inclusive elementos de ligação. (material) | 1.000 | 45.98 | 45.98 |
| mt30www010 | Ud | Material auxiliar para instalação de aparelho sanitário. (material) | 1.000 | 1.05 | 1.05 |
| op00ato010 |  | Aparafusadora. | 1.000 | 0.00 | 0.00 |
| op00mar010 |  | Martelo. | 1.000 | 0.00 | 0.00 |
| op00tal010 |  | Berbequim. | 1.000 | 0.00 | 0.00 |
| mo008 | h | Oficial de 1ª canalizador. (mão de obra) | 1.204 | 17.41 | 20.96 |
| % | % | Custos directos complementares | 2 % | 477.39 | 9.55 |
|  |  | Custos directos |  |  | 486.94 |
