# Saboneteira de parede, para casa de banho, modelo Public 88057 "PRESTO EQUIP", de aço inoxidável AISI 304, acabamento acetinado, circular, com suporte mural

- Propriedade do ficheiro: CYPE INGENIEROS, S.A.
- Formato: FIEBDC-3/2002
- Moeda: EUR
- Custos indirectos: 3.00 %
- IVA: 23.00 %

## S Equipamentos fixos e sinalização

### SM Casas de banho

#### SMA Acessórios

**SMA022** Ud Saboneteira de parede, para casa de banho, modelo Public 88057 "PRESTO EQUIP", de aço inoxidável AISI 304, acabamento acetinado, circular, com suporte mural.
Fornecimento e colocação de saboneteira de parede, para casa de banho, modelo Public 88057 "PRESTO EQUIP", de aço inoxidável AISI 304, acabamento acetinado, circular, com suporte mural, fixada ao suporte com as fixações fornecidas pelo fabricante. Totalmente montada.
Inclui: Marcação no paramento da localização do acessório. Colocação e fixação dos acessórios de suporte.
Critério de medição de projecto: Número de unidades previstas, segundo documentação gráfica de Projecto.
Critério de medição de obra: Medir-se-á o número de unidades realmente colocadas segundo especificações de Projecto.

| Código | Un | Descrição | Rendimento | Preço | Importância |
|---|---|---|---|---|---|
| mt31abp030v | Ud | Saboneteira de parede, para casa de banho, modelo Public 88057 "PRESTO EQUIP", de aço inoxidável AISI 304, acabamento acetinado, circular, com suporte mural. (material) | 1.000 | 66.30 | 66.30 |
| op00ato010 |  | Aparafusadora. | 1.000 | 0.00 | 0.00 |
| op00tal010 |  | Berbequim. | 1.000 | 0.00 | 0.00 |
| mo107 | h | Ajudante de canalizador. (mão de obra) | 0.101 | 16.42 | 1.66 |
| % | % | Custos directos complementares | 2 % | 67.96 | 1.36 |
|  |  | Custos directos |  |  | 69.32 |
