# Porta-piaçaba de parede, para casa de banho, modelo Resort 88086 "PRESTO EQUIP", de aço inoxidável AISI 304, acabamento acetinado, com suporte mural, com sistema de fecho através de pressão

- Propriedade do ficheiro: CYPE INGENIEROS, S.A.
- Formato: FIEBDC-3/2002
- Moeda: EUR
- Custos indirectos: 3.00 %
- IVA: 23.00 %

## S Equipamentos fixos e sinalização

### SM Casas de banho

#### SMA Acessórios

**SMA032** Ud Porta-piaçaba de parede, para casa de banho, modelo Resort 88086 "PRESTO EQUIP", de aço inoxidável AISI 304, acabamento acetinado, com suporte mural, com sistema de fecho através de pressão.
Fornecimento e colocação de porta-piaçaba de parede, para casa de banho, modelo Resort 88086 "PRESTO EQUIP", de aço inoxidável AISI 304, acabamento acetinado, com suporte mural, com sistema de fecho através de pressão, fixado ao suporte com as fixações fornecidas pelo fabricante. Totalmente montado.
Inclui: Marcação no paramento da localização do acessório. Colocação e fixação dos acessórios de suporte.
Critério de medição de projecto: Número de unidades previstas, segundo documentação gráfica de Projecto.
Critério de medição de obra: Medir-se-á o número de unidades realmente colocadas segundo especificações de Projecto.

| Código | Un | Descrição | Rendimento | Preço | Importância |
|---|---|---|---|---|---|
| mt31abp010rf | Ud | Porta-piaçaba de parede, para casa de banho, modelo Resort 88086 "PRESTO EQUIP", de aço inoxidável AISI 304, acabamento acetinado, com suporte mural, com sistema de fecho através de pressão. (material) | 1.000 | 47.60 | 47.60 |
| op00ato010 |  | Aparafusadora. | 1.000 | 0.00 | 0.00 |
| op00tal010 |  | Berbequim. | 1.000 | 0.00 | 0.00 |
| mo107 | h | Ajudante de canalizador. (mão de obra) | 0.101 | 16.42 | 1.66 |
| % | % | Custos directos complementares | 2 % | 49.26 | 0.99 |
|  |  | Custos directos |  |  | 50.25 |
