# Urinol com com escoamento à vista, funcionamento sem água, série Prestodry, modelo Quare S "PRESTO EQUIP", de 390x300x240 mm

- Propriedade do ficheiro: CYPE INGENIEROS, S.A.
- Formato: FIEBDC-3/2002
- Moeda: EUR
- Custos indirectos: 3.00 %
- IVA: 23.00 %

## S Equipamentos fixos e sinalização

### SA Aparelhos sanitários

#### SAU Urinóis

**SAU001** Ud Urinol com com escoamento à vista, funcionamento sem água, série Prestodry, modelo Quare S "PRESTO EQUIP", de 390x300x240 mm.
Fornecimento e instalação de urinol de porcelana sanitária, funcionamento sem água, série Prestodry, modelo Quare S "PRESTO EQUIP", com escoamento à vista, sistema de bloqueio de maus odores, cor branca, de 390x300x240 mm. Inclusive grelha de escoamento e jogo de fixação, ligação à rede de drenagem existente, fixação do aparelho e vedação com silicone. Totalmente instalado, ligado, testado e em funcionamento.
Inclui: Implantação e traçado no paramento suporte da situação do aparelho. Colocação dos elementos de fixação fornecidos pelo fabricante. Nivelação, aprume e colocação do aparelho. Ligação à rede de drenagem. Montagem de acessórios e complementos. Vedação de juntas.
Critério de medição de projecto: Número de unidades previstas, segundo documentação gráfica de Projecto.
Critério de medição de obra: Medir-se-á o número de unidades realmente colocadas segundo especificações de Projecto.

| Código | Un | Descrição | Rendimento | Preço | Importância |
|---|---|---|---|---|---|
| mt30uap010nb | Ud | Urinol de porcelana sanitária, funcionamento sem água, série Prestodry, modelo Quare S "PRESTO EQUIP", com escoamento à vista, sistema de bloqueio de maus odores, cor branca, de 390x300x240 mm; inclusive grelha de escoamento e jogo de fixação. (material) | 1.000 | 508.80 | 508.80 |
| mt30www010 | Ud | Material auxiliar para instalação de aparelho sanitário. (material) | 1.000 | 1.05 | 1.05 |
| op00ato010 |  | Aparafusadora. | 1.000 | 0.00 | 0.00 |
| op00mar010 |  | Martelo. | 1.000 | 0.00 | 0.00 |
| op00tal010 |  | Berbequim. | 1.000 | 0.00 | 0.00 |
| mo008 | h | Oficial de 1ª canalizador. (mão de obra) | 1.438 | 17.41 | 25.04 |
| % | % | Custos directos complementares | 2 % | 534.89 | 10.70 |
|  |  | Custos directos |  |  | 545.59 |
