# Toalheiro de barra, modelo Simple Public 88049 "PRESTO EQUIP", de aço inoxidável AISI 304, acabamento acetinado

- Propriedade do ficheiro: CYPE INGENIEROS, S.A.
- Formato: FIEBDC-3/2002
- Moeda: EUR
- Custos indirectos: 3.00 %
- IVA: 23.00 %

## S Equipamentos fixos e sinalização

### SM Casas de banho

#### SMA Acessórios

**SMA045** Ud Toalheiro de barra, modelo Simple Public 88049 "PRESTO EQUIP", de aço inoxidável AISI 304, acabamento acetinado.
Fornecimento e colocação de toalheiro de barra, modelo Simple Public 88049 "PRESTO EQUIP", de aço inoxidável AISI 304, acabamento acetinado, de 430x90 mm, fixado ao suporte com as fixações fornecidas pelo fabricante. Totalmente montado.
Inclui: Marcação no paramento da localização do acessório. Colocação e fixação dos acessórios de suporte.
Critério de medição de projecto: Número de unidades previstas, segundo documentação gráfica de Projecto.
Critério de medição de obra: Medir-se-á o número de unidades realmente colocadas segundo especificações de Projecto.

| Código | Un | Descrição | Rendimento | Preço | Importância |
|---|---|---|---|---|---|
| mt31abp061nr | Ud | Toalheiro de barra, modelo Simple Public 88049 "PRESTO EQUIP", de aço inoxidável AISI 304, acabamento acetinado, de 430x90 mm. (material) | 1.000 | 42.90 | 42.90 |
| op00ato010 |  | Aparafusadora. | 1.000 | 0.00 | 0.00 |
| op00tal010 |  | Berbequim. | 1.000 | 0.00 | 0.00 |
| mo107 | h | Ajudante de canalizador. (mão de obra) | 0.222 | 16.42 | 3.65 |
| % | % | Custos directos complementares | 2 % | 46.55 | 0.93 |
|  |  | Custos directos |  |  | 47.48 |
