# Cabide para casa de banho, simples, modelo Simple Inox 88052 "PRESTO EQUIP", de aço inoxidável AISI 304, acabamento acetinado

- Propriedade do ficheiro: CYPE INGENIEROS, S.A.
- Formato: FIEBDC-3/2002
- Moeda: EUR
- Custos indirectos: 3.00 %
- IVA: 23.00 %

## S Equipamentos fixos e sinalização

### SM Casas de banho

#### SMA Acessórios

**SMA050** Ud Cabide para casa de banho, simples, modelo Simple Inox 88052 "PRESTO EQUIP", de aço inoxidável AISI 304, acabamento acetinado.
Fornecimento e colocação de cabide para casa de banho, simples, modelo Simple Inox 88052 "PRESTO EQUIP", de aço inoxidável AISI 304, acabamento acetinado, fixado ao suporte com as fixações fornecidas pelo fabricante. Totalmente montado.
Inclui: Marcação no paramento da localização do acessório. Colocação e fixação dos acessórios de suporte.
Critério de medição de projecto: Número de unidades previstas, segundo documentação gráfica de Projecto.
Critério de medição de obra: Medir-se-á o número de unidades realmente colocadas segundo especificações de Projecto.

| Código | Un | Descrição | Rendimento | Preço | Importância |
|---|---|---|---|---|---|
| mt31abp070zf | Ud | Cabide para casa de banho, simples, modelo Simple Inox 88052 "PRESTO EQUIP", de aço inoxidável AISI 304, acabamento acetinado. (material) | 1.000 | 23.00 | 23.00 |
| op00ato010 |  | Aparafusadora. | 1.000 | 0.00 | 0.00 |
| op00tal010 |  | Berbequim. | 1.000 | 0.00 | 0.00 |
| mo107 | h | Ajudante de canalizador. (mão de obra) | 0.222 | 16.42 | 3.65 |
| % | % | Custos directos complementares | 2 % | 26.65 | 0.53 |
|  |  | Custos directos |  |  | 27.18 |
