# Prateleira para casa de banho, modelo Bandeja Inox 88046 "PRESTO EQUIP", de vidro com suportes de aço inoxidável AISI 304, de 400x120 mm

- Propriedade do ficheiro: CYPE INGENIEROS, S.A.
- Formato: FIEBDC-3/2002
- Moeda: EUR
- Custos indirectos: 3.00 %
- IVA: 23.00 %

## S Equipamentos fixos e sinalização

### SM Casas de banho

#### SMA Acessórios

**SMA060** Ud Prateleira para casa de banho, modelo Bandeja Inox 88046 "PRESTO EQUIP", de vidro com suportes de aço inoxidável AISI 304, de 400x120 mm.
Fornecimento e colocação de prateleira para casa de banho, modelo Bandeja Inox 88046 "PRESTO EQUIP", de vidro com suportes de aço inoxidável AISI 304, de 400x120 mm, fixada ao suporte com as fixações fornecidas pelo fabricante. Totalmente montada.
Inclui: Marcação no paramento da localização do acessório. Colocação e fixação dos acessórios de suporte.
Critério de medição de projecto: Número de unidades previstas, segundo documentação gráfica de Projecto.
Critério de medição de obra: Medir-se-á o número de unidades realmente colocadas segundo especificações de Projecto.

| Código | Un | Descrição | Rendimento | Preço | Importância |
|---|---|---|---|---|---|
| mt31abp090j | Ud | Prateleira para casa de banho, modelo Bandeja Inox 88046 "PRESTO EQUIP", de vidro com suportes de aço inoxidável AISI 304, de 400x120 mm. (material) | 1.000 | 38.70 | 38.70 |
| op00ato010 |  | Aparafusadora. | 1.000 | 0.00 | 0.00 |
| op00tal010 |  | Berbequim. | 1.000 | 0.00 | 0.00 |
| mo107 | h | Ajudante de canalizador. (mão de obra) | 0.111 | 16.42 | 1.82 |
| % | % | Custos directos complementares | 2 % | 40.52 | 0.81 |
|  |  | Custos directos |  |  | 41.33 |
