# Taça de sanita de tanque alto

- Propriedade do ficheiro: CYPE INGENIEROS, S.A.
- Formato: FIEBDC-3/2002
- Moeda: EUR
- Custos indirectos: 3.00 %
- IVA: 23.00 %

## S Equipamentos fixos e sinalização

### SP Aparelhos sanitários adaptados e ajudas técnicas

#### SPI Sanitas

**SPI010** Ud Taça de sanita de tanque alto, de porcelana sanitária, para encostar à parede, modelo Prestowash 710 87100 "PRESTO EQUIP", cor branca, com cisterna de sanita à vista, com interruptor na parede, de ABS branco, assento de sanita extraível e anti-deslizante.
Fornecimento e instalação de taça de sanita de tanque alto, de porcelana sanitária, para encostar à parede, modelo Prestowash 710 87100 "PRESTO EQUIP", cor branca, com cisterna de sanita à vista, com interruptor na parede, de ABS branco, assento de sanita extraível e anti-deslizante, com possibilidade de utilização como bidé; para fixar ao solo através de 4 pontos de ancoragem. Inclusive ligação à rede de água fria e à rede de drenagem existentes, fixação do aparelho e vedação com silicone. Totalmente instalado, ligado, testado e em funcionamento.
Inclui: Implantação e traçado no paramento suporte da situação do aparelho. Colocação dos elementos de fixação fornecidos pelo fabricante. Nivelação, aprume e colocação do aparelho. Ligação à rede de drenagem. Ligação à rede de água fria. Montagem de acessórios e complementos. Vedação de juntas.
Critério de medição de projecto: Número de unidades previstas, segundo documentação gráfica de Projecto.
Critério de medição de obra: Medir-se-á o número de unidades realmente colocadas segundo especificações de Projecto.

| Código | Un | Descrição | Rendimento | Preço | Importância |
|---|---|---|---|---|---|
| mt30ipp010eb | Ud | Taça de sanita de tanque alto, de porcelana sanitária, para encostar à parede, modelo Prestowash 710 87100 "PRESTO EQUIP", cor branca, com cisterna de sanita à vista, com interruptor na parede, de ABS branco, assento de sanita extraível e anti-deslizante, com possibilidade de utilização como bidé; para fixar ao solo através de 4 pontos de ancoragem. (material) | 1.000 | 651.40 | 651.40 |
| mt30www010 | Ud | Material auxiliar para instalação de aparelho sanitário. (material) | 1.000 | 1.05 | 1.05 |
| op00ato010 |  | Aparafusadora. | 1.000 | 0.00 | 0.00 |
| op00mar010 |  | Martelo. | 1.000 | 0.00 | 0.00 |
| op00tal010 |  | Berbequim. | 1.000 | 0.00 | 0.00 |
| mo008 | h | Oficial de 1ª canalizador. (mão de obra) | 1.438 | 17.41 | 25.04 |
| % | % | Custos directos complementares | 2 % | 677.49 | 13.55 |
|  |  | Custos directos |  |  | 691.04 |
