# Taça de sanita com tanque integrado

- Propriedade do ficheiro: CYPE INGENIEROS, S.A.
- Formato: FIEBDC-3/2002
- Moeda: EUR
- Custos indirectos: 3.00 %
- IVA: 23.00 %

## S Equipamentos fixos e sinalização

### SP Aparelhos sanitários adaptados e ajudas técnicas

#### SPI Sanitas

**SPI020** Ud Taça de sanita com tanque integrado, de porcelana sanitária, para montagem suspensa, modelo Suspendido 87121 "PRESTO EQUIP", cor branca, com assento de sanita extraível e anti-deslizante e tampa, com saída para ligação horizontal, equipada com fluxómetro modelo 1000 A "PRESTO EQUIP" fixado a caixilho metálico regulável, modelo Regulable 18492 "PRESTO EQUIP".
Fornecimento e instalação de taça de sanita com tanque integrado, de porcelana sanitária, para montagem suspensa, modelo Suspendido 87121 "PRESTO EQUIP", cor branca, com assento de sanita extraível e anti-deslizante e tampa, com saída para ligação horizontal, equipada com fluxómetro modelo 1000 A "PRESTO EQUIP" fixado a caixilho metálico regulável, modelo Regulable 18492 "PRESTO EQUIP", de aço pintado com poliéster, fixado sobre divisória ligeira (não incluída neste preço), de 495 mm de largura e 1050 mm de altura. Inclusive ligação à rede de água fria e à rede de drenagem existentes, fixação do aparelho e vedação com silicone. Totalmente instalada, ligada, testada e em funcionamento.
Inclui: Implantação e traçado no paramento suporte da situação do aparelho. Colocação dos elementos de fixação fornecidos pelo fabricante. Nivelação, aprume e colocação do aparelho. Ligação à rede de drenagem. Ligação à rede de água fria. Montagem de acessórios e complementos. Vedação de juntas.
Critério de medição de projecto: Número de unidades previstas, segundo documentação gráfica de Projecto.
Critério de medição de obra: Medir-se-á o número de unidades realmente colocadas segundo especificações de Projecto.

| Código | Un | Descrição | Rendimento | Preço | Importância |
|---|---|---|---|---|---|
| mt30ipp040d | Ud | Taça de sanita com tanque integrado, de porcelana sanitária, para montagem suspensa, modelo Suspendido 87121 "PRESTO EQUIP", cor branca, com assento de sanita extraível e anti-deslizante e tampa, com saída para ligação horizontal, equipada com fluxómetro modelo 1000 A "PRESTO EQUIP", com possibilidade de utilização como bidé; para fixar ao suporte através de 2 pontos de ancoragem. (material) | 1.000 | 393.30 | 393.30 |
| mt30asp020d | Ud | Caixilho metálico regulável, modelo Regulable 18492 "PRESTO EQUIP", de aço pintado com poliéster, como suporte de sanita suspensa e fluxómetro, para fixar sobre divisória ligeira, de 495 mm de largura e 1050 a 1300 mm de altura; inclusive ancoragens, joelho de descarga de 110 mm de diâmetro e elementos de ligação. (material) | 1.000 | 221.60 | 221.60 |
| mt30www010 | Ud | Material auxiliar para instalação de aparelho sanitário. (material) | 1.000 | 1.05 | 1.05 |
| op00ato010 |  | Aparafusadora. | 1.000 | 0.00 | 0.00 |
| op00mar010 |  | Martelo. | 1.000 | 0.00 | 0.00 |
| op00tal010 |  | Berbequim. | 1.000 | 0.00 | 0.00 |
| mo008 | h | Oficial de 1ª canalizador. (mão de obra) | 1.438 | 17.41 | 25.04 |
| % | % | Custos directos complementares | 2 % | 640.99 | 12.82 |
|  |  | Custos directos |  |  | 653.81 |
