# Lavatório de porcelana sanitária

- Propriedade do ficheiro: CYPE INGENIEROS, S.A.
- Formato: FIEBDC-3/2002
- Moeda: EUR
- Custos indirectos: 3.00 %
- IVA: 23.00 %

## S Equipamentos fixos e sinalização

### SP Aparelhos sanitários adaptados e ajudas técnicas

#### SPL Lavatórios

**SPL010** Ud Lavatório de porcelana sanitária, mural, série 800, modelo Prestosan 861 80601 "PRESTO EQUIP", de altura fixa, de 680x580 mm, equipado com torneiras modelo Prestodisc 640 "PRESTO EQUIP", instalado sobre soportes fixadas a caixilho metálico regulável, modelo Lavabo 18830 "PRESTO EQUIP".
Fornecimento e instalação de lavatório de porcelana sanitária, mural, série 800, modelo Prestosan 861 80601 "PRESTO EQUIP", de altura fixa, de 680x580 mm, equipado com torneira mono-comando com cano extraível de accionamento por alavanca, modelo Prestodisc 640 "PRESTO EQUIP", corpo de latão cromado e flexível de 1,25 m de comprimento, instalado sobre soportes fixadas a caixilho metálico regulável, modelo Lavabo 18830 "PRESTO EQUIP", de aço pintado com poliéster, fixado sobre divisória ligeira (não incluída neste preço), de 495 mm de largura e 1120 a 1320 mm de altura. Incluindo válvula de drenagem e sifão individual, ligação às redes de água fria e quente e à rede de drenagem existentes, fixação do aparelho e vedação com silicone. Totalmente instalado, ligado, testado e em funcionamento.
Inclui: Implantação e traçado no paramento suporte da situação do aparelho. Colocação dos elementos de fixação fornecidos pelo fabricante. Nivelação, aprume e colocação do aparelho. Ligação à rede de drenagem. Montagem da torneira. Ligação às redes de água fria e quente. Montagem de acessórios e complementos. Vedação de juntas.
Critério de medição de projecto: Número de unidades previstas, segundo documentação gráfica de Projecto.
Critério de medição de obra: Medir-se-á o número de unidades realmente colocadas segundo especificações de Projecto.

| Código | Un | Descrição | Rendimento | Preço | Importância |
|---|---|---|---|---|---|
| mt30lpp010jd | Ud | Lavatório de porcelana sanitária, mural, série 800, modelo Prestosan 861 80601 "PRESTO EQUIP", de altura fixa, de 680x580 mm, equipado com torneira mono-comando com cano extraível de accionamento por alavanca, modelo Prestodisc 640 "PRESTO EQUIP", corpo de latão cromado e flexível de 1,25 m de comprimento; inclusive válvula de drenagem e sifão individual. (material) | 1.000 | 627.70 | 627.70 |
| mt30asp030d | Ud | Caixilho metálico regulável, modelo Lavabo 18830 "PRESTO EQUIP", de aço pintado com poliéster, como suporte de lavatório suspenso, para fixar sobre divisória ligeira, de 495 mm de largura e 1120 a 1320 mm de altura; inclusive ancoragens, varões de ligação, joelho de descarga de 40 mm de diâmetro e embelezadores dos varões de ligação. (material) | 1.000 | 153.80 | 153.80 |
| mt37www010 | Ud | Material auxiliar para instalações de abastecimento de água. (material) | 1.000 | 1.40 | 1.40 |
| op00tal010 |  | Berbequim. | 1.000 | 0.00 | 0.00 |
| op00mar010 |  | Martelo. | 1.000 | 0.00 | 0.00 |
| op00ato010 |  | Aparafusadora. | 1.000 | 0.00 | 0.00 |
| mo008 | h | Oficial de 1ª canalizador. (mão de obra) | 1.217 | 17.41 | 21.19 |
| % | % | Custos directos complementares | 2 % | 804.09 | 16.08 |
|  |  | Custos directos |  |  | 820.17 |
