# Papeleira higiénica

- Propriedade do ficheiro: CYPE Ingenieros S.A.
- Formato: FIEBDC-3/2016
- Programa: Gerador de preços para construção civil. CYPE Ingenieros, S.A.
- Data: 29/10/2025
- Moeda: EUR
- Custos indirectos: 3 %
- IVA: 23 %

## S Equipamentos fixos e sinalização

### SM Casas de banho

#### SMH Papeleiras e baldes higiénicos

**SMH010** Ud Papeleira higiénica.
Papeleira higiénica, modelo Resort 88088 "PRESTO EQUIP", de 3 litros de capacidade, de aço inoxidável AISI 430, com pedal de abertura de tampa, de 270 mm de altura e 170 mm de diâmetro.
Critério de medição de projecto: Número de unidades previstas, segundo documentação gráfica de Projecto.
Critério de medição de obra: Medir-se-á o número de unidades realmente colocadas segundo especificações de Projecto.

| Código | Un | Descrição | Rendimento | Preço | Importância |
|---|---|---|---|---|---|
| mt31abp100d | Ud | Papeleira higiénica, modelo Resort 88088 "PRESTO EQUIP", de 3 litros de capacidade, de aço inoxidável AISI 430, com pedal de abertura de tampa, de 270 mm de altura e 170 mm de diâmetro. (material) | 1 | 44.2 | 44.200 |
| mo107 | h | Ajudante de canalizador. (mão de obra) | 0.057 | 23.99 | 1.367 |
| % | % | Custos directos complementares | 2 % | 45.567 | 0.911 |
|  |  | Custos directos |  |  | 46.478 |

## Recursos

**mt31abp100d** Ud Papeleira higiénica
Dados técnicos: Custo energético 238.050 MJ; Emissão de CO2 12.472 kg
Resíduos:
- embalagem: re150101 Embalagens de papel e cartão. (componente de resíduo); rendimento 0.072 kg; Código LER 15 01 01; Massa do elemento 1 kg; Volume 0.001333 m3
